# Equip autònom bomba de calor reversible aire-aire compacte de coberta (roof-top)

- Propietat de l'arxiu: CYPE INGENIEROS, S.A.
- Format: FIEBDC-3/2002
- Divisa: EUR
- Costos indirectes: 3.00 %
- IVA: 21.00 %

## I Instal·lacions

### IC Calefacció, climatització i A.C.S.

#### ICV Unitats centralitzades de climatització

**ICV100** U Equip autònom bomba de calor reversible aire-aire compacte de coberta (roof-top), model Space IPF-90 "CIAT", de 2400x1400x1497 mm, potència frigorífica total nominal 21,9 kW (temperatura de bulb sec en l'interior 27°C, temperatura de bulb sec en l'exterior 35°C), potència frigorífica sensible nominal 15,9 kW (temperatura de bulb humit en l'interior 19°C, temperatura de bulb sec en l'exterior 35°C), potència calorífica nominal 22,3 kW (temperatura de bulb sec en l'interior 20°C, temperatura de bulb humit en l'exterior 6°C), EER (qualificació energètica nominal) 2,9, COP (coeficient energètic nominal) 3,5, potència sonora 75 dBA, muntatge MS00 (presa d'aire exterior amb comporta motoritzada i comporta de retorn motoritzada), per a gas R-410A, equipat amb carrosseria de xapa d'acer galvanitzat amb aïllament tèrmic de 10 mm d'espessor, circuit exterior amb 1 ventilador axial amb motor estanc classe F i grau de protecció IP54 i bateria de tubs de coure i aletes d'alumini, circuit interior amb 1 ventilador centrífug amb 1 turbina amb motor elèctric de 0,75 kW, filtres d'aire reutilitzables (prefiltre G4), bateria de tubs de coure i aletes d'alumini, safata de recollida de condensats i vàlvules d'expansió termostàtiques, circuit frigorífic amb 1 compressor hermètic de tipus scroll, proteccions, quadre elèctric i regulació electrònica amb microprocessador Gesclima PRO. Totalment muntada, connexionada i engegada per l'empresa instal·ladora per a la comprovació del seu correcte funcionament.
Equip autònom bomba de calor reversible aire-aire compacte de coberta (roof-top), model Space IPF-90 "CIAT", de 2400x1400x1497 mm, potència frigorífica total nominal 21,9 kW (temperatura de bulb sec en l'interior 27°C, temperatura de bulb sec en l'exterior 35°C), potència frigorífica sensible nominal 15,9 kW (temperatura de bulb humit en l'interior 19°C, temperatura de bulb sec en l'exterior 35°C), potència calorífica nominal 22,3 kW (temperatura de bulb sec en l'interior 20°C, temperatura de bulb humit en l'exterior 6°C), EER (qualificació energètica nominal) 2,9, COP (coeficient energètic nominal) 3,5, potència sonora 75 dBA, muntatge MS00 (presa d'aire exterior amb comporta motoritzada i comporta de retorn motoritzada), per a gas R-410A, equipat amb carrosseria de xapa d'acer galvanitzat amb aïllament tèrmic de 10 mm d'espessor, circuit exterior amb 1 ventilador axial amb motor estanc classe F i grau de protecció IP54 i bateria de tubs de coure i aletes d'alumini, circuit interior amb 1 ventilador centrífug amb 1 turbina amb motor elèctric de 0,75 kW, filtres d'aire reutilitzables (prefiltre G4), bateria de tubs de coure i aletes d'alumini, safata de recollida de condensats i vàlvules d'expansió termostàtiques, circuit frigorífic amb 1 compressor hermètic de tipus scroll, proteccions, quadre elèctric i regulació electrònica amb microprocessador Gesclima PRO. Totalment muntada, connexionada i engegada per l'empresa instal·ladora per a la comprovació del seu correcte funcionament.
Inclou: Replanteig de la unitat. Col·locació i fixació de la unitat i els seus accessoris. Connexionat amb les xarxes de conducció d'aigua i elèctrica i de recollida de condensats. Posada en marxa.
Criteri d'amidament de projecte: Nombre d'unitats previstes, segons documentació gràfica de Projecte.
Criteri de mesura d'obra: Es mesurarà el nombre d'unitats realment executades segons especificacions de Projecte.
Criteri de valoració econòmica: El preu no inclou els elements antivibratoris de terra.

| Codi | Ut | Descripció | Rendiment | Preu | Import |
|---|---|---|---|---|---|
| mt42rtc010daaBka | U | Equip autònom bomba de calor reversible aire-aire compacte de coberta (roof-top), model Space IPF-90 "CIAT", de 2400x1400x1497 mm, potència frigorífica total nominal 21,9 kW (temperatura de bulb sec en l'interior 27°C, temperatura de bulb sec en l'exterior 35°C), potència frigorífica sensible nominal 15,9 kW (temperatura de bulb humit en l'interior 19°C, temperatura de bulb sec en l'exterior 35°C), potència calorífica nominal 22,3 kW (temperatura de bulb sec en l'interior 20°C, temperatura de bulb humit en l'exterior 6°C), EER (qualificació energètica nominal) 2,9, COP (coeficient energètic nominal) 3,5, potència sonora 75 dBA, muntatge MS00 (presa d'aire exterior amb comporta motoritzada i comporta de retorn motoritzada), per a gas R-410A, equipat amb carrosseria de xapa d'acer galvanitzat amb aïllament tèrmic de 10 mm d'espessor, circuit exterior amb 1 ventilador axial amb motor estanc classe F i grau de protecció IP54 i bateria de tubs de coure i aletes d'alumini, circuit interior amb 1 ventilador centrífug amb 1 turbina amb motor elèctric de 0,75 kW, filtres d'aire reutilitzables (prefiltre G4), bateria de tubs de coure i aletes d'alumini, safata de recollida de condensats i vàlvules d'expansió termostàtiques, circuit frigorífic amb 1 compressor hermètic de tipus scroll, proteccions, quadre elèctric i regulació electrònica amb microprocessador Gesclima PRO. (material) | 1.000 | 9788.00 | 9788.00 |
| mo005 | h | Oficial 1ª instal·lador de climatització. (mà d'obra) | 1.508 | 25.83 | 38.95 |
| mo104 | h | Ajudant instal·lador de climatització. (mà d'obra) | 1.508 | 22.75 | 34.31 |
| % | % | Costos directes complementaris | 2 % | 9861.26 | 197.23 |
|  |  | Costos directes |  |  | 10058.49 |
