# Control centralitzat d'instal·lació de climatització format pels següents elements: controlador de planta (BC)

- Propietat de l'arxiu: CYPE INGENIEROS, S.A.
- Format: FIEBDC-3/2002
- Divisa: EUR
- Costos indirectes: 3.00 %
- IVA: 21.00 %

**ICX010** U Control centralitzat d'instal·lació de climatització format pels següents elements: controlador de planta (BC), "HIDROFIVE", amb capacitat de gestionar fins a 60 fan-coils via bus de comunicacions configurable per a 2 tubs només fred o només calor, 2 tubs fred i calor amb o sense suport de resistències elèctriques i 4 tubs; interfície home-màquina (HMI), ACX84.910 "HIDROFIVE", per a visualització i configuració, amb pantalla LCD il·luminada, amb 8 línies de text en multillenguatge (inclòs castellà); adaptador de refrigeradora (relé + bornes), "HIDROFIVE"; transformador per a controlador de planta, "HIDROFIVE"; sonda de temperatura exterior per a controlador de planta, "HIDROFIVE"; caixa de PVC per a controlador de planta, de 380x300x120 mm, "HIDROFIVE"; alimentador de bus, ACX95.320/ALG "HIDROFIVE"; cable de bus de comunicacions d'un parell, de 1 mm² de secció, trenat de 5 voltes per metre. Totalment muntat, connexionat i provat.
Control centralitzat d'instal·lació de climatització format pels següents elements: controlador de planta (BC), "HIDROFIVE", amb capacitat de gestionar fins a 60 fan-coils via bus de comunicacions configurable per a 2 tubs només fred o només calor, 2 tubs fred i calor amb o sense suport de resistències elèctriques i 4 tubs; interfície home-màquina (HMI), ACX84.910 "HIDROFIVE", per a visualització i configuració, amb pantalla LCD il·luminada, amb 8 línies de text en multillenguatge (inclòs castellà); adaptador de refrigeradora (relé + bornes), "HIDROFIVE"; transformador per a controlador de planta, "HIDROFIVE"; sonda de temperatura exterior per a controlador de planta, "HIDROFIVE"; caixa de PVC per a controlador de planta, de 380x300x120 mm, "HIDROFIVE"; alimentador de bus, ACX95.320/ALG "HIDROFIVE"; cable de bus de comunicacions d'un parell, de 1 mm² de secció, trenat de 5 voltes per metre. Totalment muntat, connexionat i provat.
Inclou: Replanteig. Col·locació i fixació dels elements. Connexionat amb la xarxa elèctrica.
Criteri d'amidament de projecte: Nombre d'unitats previstes, segons documentació gràfica de Projecte.
Criteri de mesura d'obra: Es mesurarà el nombre d'unitats realment executades segons especificacions de Projecte.

| Codi | Ut | Descripció | Rendiment | Preu | Import |
|---|---|---|---|---|---|
| mt42cnt010a | U | Controlador de planta (BC), "HIDROFIVE", amb capacitat de gestionar fins a 60 fan-coils via bus de comunicacions configurable per a 2 tubs només fred o només calor, 2 tubs fred i calor amb o sense suport de resistències elèctriques i 4 tubs. (material) | 1.000 | 1319.00 | 1319.00 |
| mt42cnt020a | U | Adaptador de refrigeradora (relé + bornes), "HIDROFIVE". (material) | 1.000 | 47.00 | 47.00 |
| mt42cnt030a | U | Transformador per a controlador de planta, "HIDROFIVE". (material) | 1.000 | 58.00 | 58.00 |
| mt42cnt050a | U | Sonda de temperatura exterior per a controlador de planta, "HIDROFIVE". (material) | 1.000 | 38.00 | 38.00 |
| mt42cnt060a | U | Caixa de PVC per a controlador de planta, de 380x300x120 mm, "HIDROFIVE". (material) | 1.000 | 75.00 | 75.00 |
| mt42cnt070a | U | Alimentador de bus, ACX95.320/ALG "HIDROFIVE". (material) | 1.000 | 425.00 | 425.00 |
| mt42cnt040a | U | Interfície home-màquina (HMI), ACX84.910 "HIDROFIVE", per a visualització i configuració, amb pantalla LCD il·luminada, amb 8 línies de text en multillenguatge (inclòs castellà). (material) | 1.000 | 502.00 | 502.00 |
| mt42cnt120a | m | Cable de bus de comunicacions d'un parell, de 1 mm² de secció, trenat de 5 voltes per metre. (material) | 100.000 | 5.20 | 520.00 |
| mo005 | h | Oficial 1ª instal·lador de climatització. (mà d'obra) | 2.419 | 25.83 | 62.48 |
| mo104 | h | Ajudant instal·lador de climatització. (mà d'obra) | 2.419 | 22.75 | 55.03 |
| % | % | Costos directes complementaris | 2 % | 3101.51 | 62.03 |
|  |  | Costos directes |  |  | 3163.54 |
